# GF20099 - Baldosa porcelánica esmaltada Portman, 22,2x90, almond, clase D

- Propiedad del archivo: CONSTRUNARIO
- Formato: FIEBDC-3/2012
- Programa: Construnario Versión 2.11
- Fecha de los precios: 28/09/2016
- Divisa: EUR

**GF20099_PAL** m2 GF20099 - Baldosa porcelánica esmaltada Portman, 22,2x90, almond, clase D
Baldosa porcelánica esmaltada Portman, 22,2x90, almond, clase D, antihielo, mate, destonificación moderada.
