# GF20085 - Baldosa porcelánica esmaltada Portman, 32x62,5, antracita, clase C

- Propiedad del archivo: CONSTRUNARIO
- Formato: FIEBDC-3/2012
- Programa: Construnario Versión 2.11
- Fecha de los precios: 28/09/2016
- Divisa: EUR

**GF20085_PAN** m2 GF20085 - Baldosa porcelánica esmaltada Portman, 32x62,5, antracita, clase C
Baldosa porcelánica esmaltada Portman, 32x62,5, antracita, clase C, antihielo, mate, destonificación moderada.
