# GF20073 - Baldosa porcelánica esmaltada Portman, 32x62,5, almond, clase C, deco

- Propiedad del archivo: CONSTRUNARIO
- Formato: FIEBDC-3/2012
- Programa: Construnario Versión 2.11
- Fecha de los precios: 28/09/2016
- Divisa: EUR

**GF20073_PALD** m2 GF20073 - Baldosa porcelánica esmaltada Portman, 32x62,5, almond, clase C, deco
Baldosa porcelánica esmaltada Portman, 32x62,5, almond, clase C, deco, antihielo, mate, destonificación moderada.
