# GT20073 - Baldosa porcelánica esmaltada Quarzite, 40,8x66,2, arena, clase GT

- Propiedad del archivo: CONSTRUNARIO
- Formato: FIEBDC-3/2012
- Programa: Construnario Versión 2.11
- Fecha de los precios: 28/09/2016
- Divisa: EUR

**GT20073_QAR** m2 GT20073 - Baldosa porcelánica esmaltada Quarzite, 40,8x66,2, arena, clase GT
Baldosa porcelánica esmaltada Quarzite, 40,8x66,2, arena, clase GT, antihielo, mate, destonificación fuerte.
