# GT20085 - Baldosa porcelánica esmaltada Quarzite, 32x62,5, blanco, clase GT, deco

- Propiedad del archivo: CONSTRUNARIO
- Formato: FIEBDC-3/2012
- Programa: Construnario Versión 2.11
- Fecha de los precios: 28/09/2016
- Divisa: EUR

**GT20085_QBLD** m2 GT20085 - Baldosa porcelánica esmaltada Quarzite, 32x62,5, blanco, clase GT, deco
Baldosa porcelánica esmaltada Quarzite, 32x62,5, blanco, clase GT, deco, antihielo, mate, destonificación fuerte.
