# GT20003 - Baldosa porcelánica esmaltada Quarzite, 45x45, blanco, clase GT, antideslizante

- Propiedad del archivo: CONSTRUNARIO
- Formato: FIEBDC-3/2012
- Programa: Construnario Versión 2.11
- Fecha de los precios: 28/09/2016
- Divisa: EUR

**GT20003_QBLA** m2 GT20003 - Baldosa porcelánica esmaltada Quarzite, 45x45, blanco, clase GT, antideslizante
Baldosa porcelánica esmaltada Quarzite, 45x45, blanco, clase GT, antideslizante, antihielo, mate, destonificación fuerte.
