# GF20096 - Baldosa porcelánica esmaltada Quebec, 20,2x66,2, gris, clase B, deco

- Propiedad del archivo: CONSTRUNARIO
- Formato: FIEBDC-3/2012
- Programa: Construnario Versión 2.11
- Fecha de los precios: 28/09/2016
- Divisa: EUR

**GF20096_DQGR** m2 GF20096 - Baldosa porcelánica esmaltada Quebec, 20,2x66,2, gris, clase B, deco
Baldosa porcelánica esmaltada Quebec, 20,2x66,2, gris, clase B, deco, antihielo, mate, destonificación moderada, no trabar más de 15%.
