# GF20001 - Baldosa porcelánica esmaltada Rustic, 33,15x33x15, crema

- Propiedad del archivo: CONSTRUNARIO
- Formato: FIEBDC-3/2012
- Programa: Construnario Versión 2.11
- Fecha de los precios: 28/09/2016
- Divisa: EUR

**GF20001_RRC** m2 GF20001 - Baldosa porcelánica esmaltada Rustic, 33,15x33x15, crema
Baldosa porcelánica esmaltada Rustic, 33,15x33x15, crema, antihielo, mate, destonificación fuerte.
