# SRPT23-16 calef. p/suelo radiante c/colectores de acero inox. y regulación programable inalámbrica a punto fijo

- Propiedad del archivo: CONSTRUNARIO
- Formato: FIEBDC-3/2012
- Programa: Construnario Versión 3.51
- Fecha de los precios: 29/09/2016
- Divisa: EUR
- Código: orkli-s-coop (07/03/2022)

**C1017ORK-11114** m2 SRPT23-16 calef. p/suelo radiante c/colectores de acero inox. y regulación programable inalámbrica a punto fijo
Sistema SRPT23-16 de calefacción por suelo radiante ORKLI, con colectores de acero inoxidable y con regulación programable inalámbrica a punto fijo, compuesto por: - Panel SRPAN26 con aislamiento térmico y acústico de EPS según UNE EN 1264. - Tubo SRTBA16 de polietileno reticulado de alta densidad (PEX-A) de 16 mm de diámetro exterior según UNE-EN ISO 15875. - Banda perimetral de espuma de polietileno de espesor 7mm, de altura 130mm, densidad 33 kg/m3, con faldón. - Equipo de distribución de 5 vías en acero inoxidable dimensión DN32 y conexiones 3/4" (82170931704I) con válvulas de corte y armario de 598 x 512 x 90 mm (equipo de distribución no incluido). - Incluye conexión, codos, válvula mezcladora termostática, cronotermostato ambiente programable semanal por radiofrecuencia y pequeño material de instalación. - Todo el conjunto instalado y funcionando.

| Código | Ud | Descripción | Rendimiento |
|---|---|---|---|
| SRPAN26 | u | Panel con tetones SRPAN26 con film de poliestireno, e'=26 mm y Rt'= 0,71 m2K/W (material) | 0.823 |
| SRTBA16-120 | u | Tubo PEX-A Ø16 y e'=1,8 mm. Rollo 120 m. (material) | 5.000 |
| SRBAN-2 | m | Banda perimetral con faldón (h'=130 mm) (material) | 1.500 |
| SRADIT | kg | Aditivo superplastificante para mortero. - Según norma UNE EN 934-2. - Densidad (20ºC) 1,15 kg/l. - Valor pH 8. (material) | 0.100 |
| V-04226 | u | Conexión para tubo PER. 3/4" Eurocono Ø16x1,8 (material) | 0.050 |
| SRGUIA16 | u | Codo guía para tubo de Ø16 mm (material) | 0.050 |
| SRJUNT-R | u | Junta de dilatación NPPED. - Espesor: 10 mm. - Espesor de base: 30mm. - Altura:130 mm. (material) | 0.010 |
| E-19813 | u | Válvula mezcladora termostática en latón ORKLI. - Conexión de H impulsión de 3/4". - M retorno 1. (material) | 0.010 |
| 578155ORK | u | Cronotermostato ambiente programable semanal p/radiofrecuencia serie CS7 (transmisor + receptor) (material) | 0.010 |
| CT410800 | u | Cabeza termoeléctrica NC (M30x1,5) 230 V (material) | 0.050 |
| MOC-004 | h | Oficial 1ª calefactor (mano de obra) | 0.225 |
| MOC-103 | h | Ayudante calefactor (mano de obra) | 0.225 |

## Recursos

**SRPAN26** u Panel con tetones SRPAN26 con film de poliestireno, e'=26 mm y Rt'= 0,71 m2K/W
Panel SRPAN26 de marca ORKLI con aislamiento térmico y acústico de EPS. - Tetones multidireccionales. - sistema de sujeción del Tubo a través de contrasalidas. - sistema de machihembrado para posibilitar la unión entre placas. - Recubierto con un film de poliestireno amarillo (pantone 1355c) de 150 µm. - Con una resistencia térmica: R'=0,71 m2K/W. - Superficie: 1,215 m2 (1350x900 mm). - Espesor base'=26mm. - Altura total '= 51 mm. - Densidad D'=20 kg/m3. - Paso de múltiplos de 75 mm. - Plancha válida para tubos desde 16 hasta 20 mm. - Con certificado AENOR cumpliendo norma UNE EN 1264.

**SRTBA16-120** u Tubo PEX-A Ø16 y e'=1,8 mm. Rollo 120 m
Tubo SRTBA16 de polietileno reticulado de alta densidad (PEX-A). - Reticulación conforme al método peróxido. - Barrera EVOH antidifusión, de 16 mm de diámetro exterior y 1,8 mm de espesor de pared. - Con certificado AENOR cumpliendo normativa UNE-EN ISO 15875.

**SRBAN-2** m Banda perimetral con faldón (h'=130 mm)
Banda perimetral ORKLI de espuma de polietileno. - Espesor 7mm. - Altura 130mm. - Densidad 33 kg/m3. - Con faldón.

**V-04226** u Conexión para tubo PER. 3/4" Eurocono Ø16x1,8
Conexión macho ORKLI para tubo PER. - Incluye casquillo, junta tórica, anilla y racord. - 3/4" Eurocono Ø16x1,8.

**578155ORK** u Cronotermostato ambiente programable semanal p/radiofrecuencia serie CS7 (transmisor + receptor)
Cronotermostato ambiente programable semanal por radiofrecuencia ORKLI serie CS7. - Color blanco. - Consta de un transmisor TH-920E(TX) y de un receptor RV-0356. - Preparado para fijación a pared. Transmisor TH-920E(TX): - Alimentación: 4 pilas tipo AAA de 1,5V. - Velocidad de refresco de temperaturas: 1 min. - Intervalo de control de temperaturas: 5~35ºC. - Intervalo de temperaturas mostradas: 0~50ºC. - Frecuencia de funcionamiento: T868: 868,35MHz - Cobertura: 30m. - Dimensiones: 111 x 104 x 22 mm. Receptor por radiofrecuencia (RV-0356): - Alimentación: 200-240VAC/50-60Hz. - Consumo: 5VA. - Temperatura de almacenamiento: -10ºC~60ºC. - Nivel de protección: IP20. - Frecuencia de funcionamiento: R868: 868,35 Mhz - Cobertura: 30m.

**CT410800** u Cabeza termoeléctrica NC (M30x1,5) 230 V
Cabeza termoeléctrica NC marca ORKLI. - Para métrica M30x1,5. - Alimentación: 230 V. - Consumo: 1,8 W. - Tiempo de reacción: 3 min. - Grado de protección: IP54. - Longitud de cable de alimentación (sección: 4x0,75 mm): 1m.
