# Centralita digital de regulación con control de calefacción

- Propiedad del archivo: CONSTRUNARIO
- Formato: FIEBDC-3/2012
- Programa: Construnario Versión 3.51
- Fecha de los precios: 29/09/2016
- Divisa: EUR

**E-22153** u Centralita digital de regulación con control de calefacción
Centralita digital de regulación con control de 1 circuito para calefacción. - Alimentación: 230 V. - Posibilidad de conexión con: sonda de temperatura exterior, sonda de temperatura ambiente, sonda de temperatura de impulsión, sonda de temperatura superficial, bomba de circulación, válvula motorizada, corte de calefacción. - Incorpora tarjeta con todos los parámetros ajustados en fábrica.
