# Parte motorizada de la válvula mezcladora

- Propiedad del archivo: CONSTRUNARIO
- Formato: FIEBDC-3/2012
- Programa: Construnario Versión 3.51
- Fecha de los precios: 29/09/2016
- Divisa: EUR

**E-18683** u Parte motorizada de la válvula mezcladora
Parte motorizada de la válvula mezcladora con micro. 230V - 5Nm - 60.
