# Sonda de temperatura externa para calefacción y refrescamiento

- Propiedad del archivo: CONSTRUNARIO
- Formato: FIEBDC-3/2012
- Programa: Construnario Versión 3.51
- Fecha de los precios: 29/09/2016
- Divisa: EUR

**E-18901** u Sonda de temperatura externa para calefacción y refrescamiento
Sonda de temperatura externa para calefacción y refrescamiento. - base de platino. - PT1000 Ù a 0ºC. - Cableado: 2 metros. - Grado de protección IP65.
