# Vaina para sonda de impulsión

- Propiedad del archivo: CONSTRUNARIO
- Formato: FIEBDC-3/2012
- Programa: Construnario Versión 3.51
- Fecha de los precios: 29/09/2016
- Divisa: EUR

**555001ORK** u Vaina para sonda de impulsión
Vaina para sonda de impulsión. - F7x8x50. - Racord 1/2" macho.
