# Termostato ambiente mecánico verano/invierno

- Propiedad del archivo: CONSTRUNARIO
- Formato: FIEBDC-3/2012
- Programa: Construnario Versión 3.51
- Fecha de los precios: 29/09/2016
- Divisa: EUR

**547006ORK** u Termostato ambiente mecánico verano/invierno
Termostato ambiente mecánico ORKLI verano/invierno. - Color blanco. - Rango de control de temperatura 10-30 ºC. - Medidas: 73,4 x 73,4 x 37,1 mm. - Alimentación: 250 Vac. - Incluye placa soporte posterior de cableado de medidas: 85,8 x 85,8 x 6,8 mm.
