# SRPT30-16 calef. p/suelo radiante c/colectores de poliamida y regulación básica inalámbrica a punto fijo

- Propiedad del archivo: CONSTRUNARIO
- Formato: FIEBDC-3/2012
- Programa: Construnario Versión 3.51
- Fecha de los precios: 29/09/2016
- Divisa: EUR
- Código: orkli-s-coop (07/03/2022)

**C1017ORK-11212** m2 SRPT30-16 calef. p/suelo radiante c/colectores de poliamida y regulación básica inalámbrica a punto fijo
Sistema SRPT30-16 de calefacción por suelo radiante ORKLI, con colectores de poliamida y con regulación básica inalámbrica a punto fijo, compuesto por: - Panel SRPAN26-30 con aislamiento térmico y acústico de EPS según UNE EN 1264. - Tubo SRTBA16 de polietileno reticulado de alta densidad (PEX-A) de 16 mm de diámetro exterior según UNE-EN ISO 15875. - Banda perimetral de espuma de polietileno de espesor 7mm, de altura 130mm, densidad 33 kg/m3, con faldón. - Equipo de distribución poliamida66 con 30% FV de 5 vías y conexiones 1" (5590552M) con válvulas de corte y armario de 540 x 512 x 105mm (equipo de distribución no incluido). - Incluye conexión, codos, válvula mezcladora termostática, caja de conexiones, termostato mecánico por radiofrecuencia y pequeño material de instalación. - Todo el conjunto instalado y funcionando.

| Código | Ud | Descripción | Rendimiento |
|---|---|---|---|
| SRPAN26-30 | u | Panel con tetones SRPAN26-30 con film de poliestireno, e'=26 mm y Rt'= 0,75 m2K/W (material) | 0.823 |
| SRTBA16-120 | u | Tubo PEX-A Ø16 y e'=1,8 mm. Rollo 120 m. (material) | 5.000 |
| SRBAN-2 | m | Banda perimetral con faldón (h'=130 mm) (material) | 1.500 |
| 1006090ORK | u | Armarios y marcos metálicos para empotrar - 540 x 510 mm. (material) | 0.010 |
| SRADIT | kg | Aditivo superplastificante para mortero. - Según norma UNE EN 934-2. - Densidad (20ºC) 1,15 kg/l. - Valor pH 8. (material) | 0.100 |
| E-15700 | u | Conexión para tubo PER. M24x1,5Ø16x1,8 (material) | 0.050 |
| SRGUIA16 | u | Codo guía para tubo de Ø16 mm (material) | 0.050 |
| SRJUNT-R | u | Junta de dilatación NPPED. - Espesor: 10 mm. - Espesor de base: 30mm. - Altura:130 mm. (material) | 0.010 |
| E-19813 | u | Válvula mezcladora termostática en latón ORKLI. - Conexión de H impulsión de 3/4". - M retorno 1. (material) | 0.010 |
| E-25230 | u | Caja de conexiones (receptor) serie SR para conexión de cabezas termoeléctricas y bomba (material) | 0.010 |
| E-25231 | u | Termostato mecánico por radiofrecuencia serie SR (material) | 0.050 |
| CT410800 | u | Cabeza termoeléctrica NC (M30x1,5) 230 V (material) | 0.050 |
| MOC-004 | h | Oficial 1ª calefactor (mano de obra) | 0.225 |
| MOC-103 | h | Ayudante calefactor (mano de obra) | 0.225 |

## Recursos

**SRPAN26-30** u Panel con tetones SRPAN26-30 con film de poliestireno, e'=26 mm y Rt'= 0,75 m2K/W
Panel SRPAN26-30 de marca ORKLI con aislamiento térmico y acústico de EPS. - Tetones multidireccionales. - sistema de sujeción del Tubo a través de contrasalidas. - sistema de machihembrado para posibilitar la unión entre placas. - Recubierto con un film de poliestireno amarillo (pantone 1355c) de 150 µm. - Resistencia térmica: R'=0,75 m2K/W. - Superficie: 1,215 m2 (1350x900 mm). - Espesor base '= 26mm. - Altura total '= 51 mm. - Densidad D'=30 kg/m3. - Paso de múltiplos de 75 mm. - Plancha válida para tubos desde 16 hasta 20 mm. - Con certificado AENOR cumpliendo norma UNE EN 1264.

**SRTBA16-120** u Tubo PEX-A Ø16 y e'=1,8 mm. Rollo 120 m
Tubo SRTBA16 de polietileno reticulado de alta densidad (PEX-A). - Reticulación conforme al método peróxido. - Barrera EVOH antidifusión, de 16 mm de diámetro exterior y 1,8 mm de espesor de pared. - Con certificado AENOR cumpliendo normativa UNE-EN ISO 15875.

**SRBAN-2** m Banda perimetral con faldón (h'=130 mm)
Banda perimetral ORKLI de espuma de polietileno. - Espesor 7mm. - Altura 130mm. - Densidad 33 kg/m3. - Con faldón.

**1006090ORK** u Armarios y marcos metálicos para empotrar - 540 x 510 mm
Armario y marco metálico para empotrar. - Tapa regulable entre un fondo de 110 y 150mm. - Puerta con cerradura incorporada. - Color blanco (RAL 9010), con tratamiento anticorrosión. - Regulación de altura del colector dentro del armario. - Dimensiones 540 x 510 mm.

**E-15700** u Conexión para tubo PER. M24x1,5Ø16x1,8
Conexión macho ORKLI para tubo PER. - Incluye casquillo, junta tórica, anilla y racord. - 2 unidades por bolsa. - M24x1,5Ø16x1,8.

**E-25230** u Caja de conexiones (receptor) serie SR para conexión de cabezas termoeléctricas y bomba
Caja de conexiones (receptor) serie SR de marca ORKLI, para conexión de cabezas termoeléctricas y bomba. - Número de conexiones al termostato: 6. - Número de conexiones a cabezales termoeléctricos: 12. - Alimentación: 230 V. - Consumo máx.: 50 W. - Grado de protección: IP 20. - Dimensiones: 74x40x324 mm.

**E-25231** u Termostato mecánico por radiofrecuencia serie SR
Termostato mecánico por radiofrecuencia ORKLI. - Color blanco. - Intervalo de control de temperaturas: 4-28ºC. - Intervalo de temperaturas mostradas: 0-50ºC. - Tensión de alimentación: 230 V. - Grado de protección: IP 30. - Dimensiones: 78x78x26.

**CT410800** u Cabeza termoeléctrica NC (M30x1,5) 230 V
Cabeza termoeléctrica NC marca ORKLI. - Para métrica M30x1,5. - Alimentación: 230 V. - Consumo: 1,8 W. - Tiempo de reacción: 3 min. - Grado de protección: IP54. - Longitud de cable de alimentación (sección: 4x0,75 mm): 1m.
