# SRPT30-16 calef. p/suelo radiante c/colectores de acero inox. y regulación por temperatura exterior

- Propiedad del archivo: CONSTRUNARIO
- Formato: FIEBDC-3/2012
- Programa: Construnario Versión 3.51
- Fecha de los precios: 29/09/2016
- Divisa: EUR
- Código: orkli-s-coop (07/03/2022)

**C1017ORK-11217** m2 SRPT30-16 calef. p/suelo radiante c/colectores de acero inox. y regulación por temperatura exterior
Sistema SRPT30-16 de calefacción por suelo radiante ORKLI, con colectores de acero inoxidable y con regulación por temperatura exterior, compuesto por: - Panel SRPAN26-30 con aislamiento térmico y acústico de EPS según UNE EN 1264. - Tubo SRTBA16 de polietileno reticulado de alta densidad (PEX-A) de 16 mm de diámetro exterior según UNE-EN ISO 15875. - Banda perimetral de espuma de polietileno de espesor 7mm, de altura 130mm, densidad 33 kg/m3, con faldón. - Equipo de distribución de 5 vías en acero inoxidable dimensión DN32 y conexiones 3/4" (82170931704I) con válvulas de corte y armario de 598 x 512 x 90 mm (equipo de distribución no incluido). - Incluye conexión, codos, centralita digital de regulación con control de 1 circuito para calefacción, sonda de temperatura externa, termosonda de impulsión, sonda ambiente de pared y pequeño material de instalación. - Todo el conjunto instalado y funcionando.

| Código | Ud | Descripción | Rendimiento |
|---|---|---|---|
| SRPAN26-30 | u | Panel con tetones SRPAN26-30 con film de poliestireno, e'=26 mm y Rt'= 0,75 m2K/W (material) | 0.823 |
| SRTBA16-120 | u | Tubo PEX-A Ø16 y e'=1,8 mm. Rollo 120 m. (material) | 5.000 |
| SRBAN-2 | m | Banda perimetral con faldón (h'=130 mm) (material) | 1.500 |
| SRADIT | kg | Aditivo superplastificante para mortero. - Según norma UNE EN 934-2. - Densidad (20ºC) 1,15 kg/l. - Valor pH 8. (material) | 0.100 |
| V-04226 | u | Conexión para tubo PER. 3/4" Eurocono Ø16x1,8 (material) | 0.050 |
| SRGUIA16 | u | Codo guía para tubo de Ø16 mm (material) | 0.050 |
| SRJUNT-R | u | Junta de dilatación NPPED. - Espesor: 10 mm. - Espesor de base: 30mm. - Altura:130 mm. (material) | 0.010 |
| E-22153 | u | Centralita digital de regulación con control de calefacción (material) | 0.010 |
| E-18680 | u | Cuerpo valvular de mezcladora motorizada en latón de 3 vías, 1" (material) | 0.010 |
| E-18683 | u | Parte motorizada de la válvula mezcladora con micro. 230V - 5Nm - 60. (material) | 0.010 |
| E-18901 | u | Sonda de temperatura externa para calefacción y refrescamiento. - base de platino. - PT1000 Ù a 0ºC. - Cableado: 2 metros. - Grado de protección IP65. (material) | 0.010 |
| 555001ORK | u | Vaina para sonda de impulsión. - F7x8x50. - Racord 1/2" macho. (material) | 0.010 |
| E-19452 | u | Termosonda de impulsión para calentamiento y refrescamiento. - Base de platino y cápsula en acero inoxidable 18/8. - PT1000 Ù a 0ºC. - Grado de protección IP54. - Longitud de cable 2,5 m. - Sección: 2 x 0,34 mm2. -Rango temperaturas: 0-100 ºC. (material) | 0.010 |
| 576808ORK | u | Sonda ambiente de pared para calefacción. - Carcasa ABS. - Termosonda de impulsión en base de platino y cápsula en acero inoxidable 18/8. - PT1000 Ù a 0ºC. - Grado de protección IP54. - Longitud de cable 2,5 m. - Sección: 2 x 0,34 mm2. - Rango temperaturas: 0-100 ºC. (material) | 0.010 |
| 547005ORK | u | Termostato ambiente mecánico con interruptor encendido/apagado manual (material) | 0.050 |
| CT410800 | u | Cabeza termoeléctrica NC (M30x1,5) 230 V (material) | 0.050 |
| MOC-004 | h | Oficial 1ª calefactor (mano de obra) | 0.260 |
| MOC-103 | h | Ayudante calefactor (mano de obra) | 0.260 |

## Recursos

**SRPAN26-30** u Panel con tetones SRPAN26-30 con film de poliestireno, e'=26 mm y Rt'= 0,75 m2K/W
Panel SRPAN26-30 de marca ORKLI con aislamiento térmico y acústico de EPS. - Tetones multidireccionales. - sistema de sujeción del Tubo a través de contrasalidas. - sistema de machihembrado para posibilitar la unión entre placas. - Recubierto con un film de poliestireno amarillo (pantone 1355c) de 150 µm. - Resistencia térmica: R'=0,75 m2K/W. - Superficie: 1,215 m2 (1350x900 mm). - Espesor base '= 26mm. - Altura total '= 51 mm. - Densidad D'=30 kg/m3. - Paso de múltiplos de 75 mm. - Plancha válida para tubos desde 16 hasta 20 mm. - Con certificado AENOR cumpliendo norma UNE EN 1264.

**SRTBA16-120** u Tubo PEX-A Ø16 y e'=1,8 mm. Rollo 120 m
Tubo SRTBA16 de polietileno reticulado de alta densidad (PEX-A). - Reticulación conforme al método peróxido. - Barrera EVOH antidifusión, de 16 mm de diámetro exterior y 1,8 mm de espesor de pared. - Con certificado AENOR cumpliendo normativa UNE-EN ISO 15875.

**SRBAN-2** m Banda perimetral con faldón (h'=130 mm)
Banda perimetral ORKLI de espuma de polietileno. - Espesor 7mm. - Altura 130mm. - Densidad 33 kg/m3. - Con faldón.

**V-04226** u Conexión para tubo PER. 3/4" Eurocono Ø16x1,8
Conexión macho ORKLI para tubo PER. - Incluye casquillo, junta tórica, anilla y racord. - 3/4" Eurocono Ø16x1,8.

**E-22153** u Centralita digital de regulación con control de calefacción
Centralita digital de regulación con control de 1 circuito para calefacción. - Alimentación: 230 V. - Posibilidad de conexión con: sonda de temperatura exterior, sonda de temperatura ambiente, sonda de temperatura de impulsión, sonda de temperatura superficial, bomba de circulación, válvula motorizada, corte de calefacción. - Incorpora tarjeta con todos los parámetros ajustados en fábrica.

**E-18680** u Cuerpo valvular de mezcladora motorizada en latón de 3 vías, 1"
Cuerpo valvular de mezcladora motorizada en latón de 3 vías ORKLI, 1".

**547005ORK** u Termostato ambiente mecánico con interruptor encendido/apagado manual
Termostato ambiente mecánico ORKLI. - Color blanco. - Interruptor encendido/apagado manual. - Rango de control de temperatura 10-30 ºC. - Medidas: 73,4 x 73,4 x 37,1 mm. - Alimentación: 250 Vac. - Incluye placa soporte posterior de cableado de medidas: 85,8 x 85,8 x 6,8 mm.

**CT410800** u Cabeza termoeléctrica NC (M30x1,5) 230 V
Cabeza termoeléctrica NC marca ORKLI. - Para métrica M30x1,5. - Alimentación: 230 V. - Consumo: 1,8 W. - Tiempo de reacción: 3 min. - Grado de protección: IP54. - Longitud de cable de alimentación (sección: 4x0,75 mm): 1m.
