# SRPL-16 calef. p/suelo radiante c/colectores de latón y regulación por temperatura exterior

- Propiedad del archivo: CONSTRUNARIO
- Formato: FIEBDC-3/2012
- Programa: Construnario Versión 3.51
- Fecha de los precios: 29/09/2016
- Divisa: EUR
- Código: orkli-s-coop (07/03/2022)

**C1017ORK-11316** m2 SRPL-16 calef. p/suelo radiante c/colectores de latón y regulación por temperatura exterior
Sistema SRPL-16 de calefacción por suelo radiante ORKLI, con colectores de latón y con regulación por temperatura exterior, compuesto por: - Panel multicapa termoreflector SRTR5 con aislamiento térmico y acústico. - Carril de sujeción. - Tubo multicapa SRTM16-200 PERT-AL-PERT de 16 mm de diámetro exterior con certificado AENOR cumpliendo norma UNE 53960EX y UNE-EN ISO 15875. - Equipo de distribución en latón de 5 vías y conexiones 1" (5596552) con válvulas de corte y armario de 540 x 512 x 105 mm (equipo de distribución no incluido). - Incluye conexión, codos, centralita digital de regulación con control de 1 circuito para calefacción, sonda de temperatura externa, sonda ambiente de pared, termostato ambiente mecánico y pequeño material de instalación. - Todo el conjunto instalado y funcionando.

| Código | Ud | Descripción | Rendimiento |
|---|---|---|---|
| SRTR5 | u | Panel multicapa termoreflector SRTR5 de e'=5 mm y Rt'=0,75 m2K/W (material) | 1.000 |
| SRCAR16-L | u | Carril de sujeción Ø16 mm (material) | 0.800 |
| SRTM16-200 | u | Tubo multicapa PERT-AL-PERT Ø16 y e'=2 mm. Rollo 200 m. (material) | 5.000 |
| SRADIT | kg | Aditivo superplastificante para mortero. - Según norma UNE EN 934-2. - Densidad (20ºC) 1,15 kg/l. - Valor pH 8. (material) | 0.100 |
| E-13727 | u | Conexión para tubo multicapa. M24x1,5Ø16x2 (material) | 0.050 |
| SRGUIA16 | u | Codo guía para tubo de Ø16 mm (material) | 0.050 |
| SRJUNT-R | u | Junta de dilatación NPPED. - Espesor: 10 mm. - Espesor de base: 30mm. - Altura:130 mm. (material) | 0.010 |
| E-22153 | u | Centralita digital de regulación con control de calefacción (material) | 0.010 |
| E-18680 | u | Cuerpo valvular de mezcladora motorizada en latón de 3 vías, 1" (material) | 0.010 |
| E-18683 | u | Parte motorizada de la válvula mezcladora con micro. 230V - 5Nm - 60. (material) | 0.010 |
| E-18901 | u | Sonda de temperatura externa para calefacción y refrescamiento. - base de platino. - PT1000 Ù a 0ºC. - Cableado: 2 metros. - Grado de protección IP65. (material) | 0.010 |
| 555001ORK | u | Vaina para sonda de impulsión. - F7x8x50. - Racord 1/2" macho. (material) | 0.010 |
| E-19452 | u | Termosonda de impulsión para calentamiento y refrescamiento. - Base de platino y cápsula en acero inoxidable 18/8. - PT1000 Ù a 0ºC. - Grado de protección IP54. - Longitud de cable 2,5 m. - Sección: 2 x 0,34 mm2. -Rango temperaturas: 0-100 ºC. (material) | 0.010 |
| 576808ORK | u | Sonda ambiente de pared para calefacción. - Carcasa ABS. - Termosonda de impulsión en base de platino y cápsula en acero inoxidable 18/8. - PT1000 Ù a 0ºC. - Grado de protección IP54. - Longitud de cable 2,5 m. - Sección: 2 x 0,34 mm2. - Rango temperaturas: 0-100 ºC. (material) | 0.010 |
| 547005ORK | u | Termostato ambiente mecánico con interruptor encendido/apagado manual (material) | 0.050 |
| CT410800 | u | Cabeza termoeléctrica NC (M30x1,5) 230 V (material) | 0.050 |
| MOC-004 | h | Oficial 1ª calefactor (mano de obra) | 0.360 |
| MOC-103 | h | Ayudante calefactor (mano de obra) | 0.360 |

## Recursos

**SRTR5** u Panel multicapa termoreflector SRTR5 de e'=5 mm y Rt'=0,75 m2K/W
Panel multicapa termoreflector SRTR5 de marca ORKLI con aislamiento térmico y acústico, compuesto por: - 1 film PE grueso cuadriculado. - 4 espumas PE. - 2 láminas reflectoras intermedias. - 2 láminas metálizadas con malla de refuerzo. - sistema de sujeción del Tubo mediante carriles. - Resistencia térmica: R'=0,75 m2K/W. - Conductividad: U'=1,33 W/m2K. - Peso/m2: 500 g/m2. - Anchura 1,60m. - Espesor base'=5mm. - Paso de cuadrículas de 50 mm. - Resistencia a la compresión (ITF LYON): 20 kPa (2000 kg/m2). - Espesor bajo compresión: 2,8 mm (44%). - Resistencia a la tracción (NF EN ISO13934-1): - Longitudinal > 550 N. - Transversal > 300 N. - Resistencia al rasgado (NF EN ISO13937-2) : - Longitudinal > 60 N. - Transversal >25 N. - Atenuación acústica la impacto (DIN EN ISO 140-8:1998) : ÄLw'=22 db.

**SRCAR16-L** u Carril de sujeción Ø16 mm
Carril de sujeción para panel multicapa para tubo de Ø16 mm.

**SRTM16-200** u Tubo multicapa PERT-AL-PERT Ø16 y e'=2 mm. Rollo 200 m
Tubo multicapa SRTM16-200 PERT-AL-PERT. - Dos capas de polietileno (PE-RT) y una de aluminio, de 16 mm de diámetro exterior y 2 mm de espesor de pared. - Conductividad térmica de 0,40 W/mK. - Con certificado AENOR cumpliendo norma UNE 53960EX y UNE-EN ISO 15875.

**E-13727** u Conexión para tubo multicapa. M24x1,5Ø16x2
Conexión macho ORKLI para tubo multicapa. - Incluye casquillo, junta tórica, anilla y racord. - M24x1,5Ø16x2.

**E-22153** u Centralita digital de regulación con control de calefacción
Centralita digital de regulación con control de 1 circuito para calefacción. - Alimentación: 230 V. - Posibilidad de conexión con: sonda de temperatura exterior, sonda de temperatura ambiente, sonda de temperatura de impulsión, sonda de temperatura superficial, bomba de circulación, válvula motorizada, corte de calefacción. - Incorpora tarjeta con todos los parámetros ajustados en fábrica.

**E-18680** u Cuerpo valvular de mezcladora motorizada en latón de 3 vías, 1"
Cuerpo valvular de mezcladora motorizada en latón de 3 vías ORKLI, 1".

**547005ORK** u Termostato ambiente mecánico con interruptor encendido/apagado manual
Termostato ambiente mecánico ORKLI. - Color blanco. - Interruptor encendido/apagado manual. - Rango de control de temperatura 10-30 ºC. - Medidas: 73,4 x 73,4 x 37,1 mm. - Alimentación: 250 Vac. - Incluye placa soporte posterior de cableado de medidas: 85,8 x 85,8 x 6,8 mm.

**CT410800** u Cabeza termoeléctrica NC (M30x1,5) 230 V
Cabeza termoeléctrica NC marca ORKLI. - Para métrica M30x1,5. - Alimentación: 230 V. - Consumo: 1,8 W. - Tiempo de reacción: 3 min. - Grado de protección: IP54. - Longitud de cable de alimentación (sección: 4x0,75 mm): 1m.
