# SRPL-20 calef. p/suelo radiante c/colectores de poliamida, sin regulación

- Propiedad del archivo: CONSTRUNARIO
- Formato: FIEBDC-3/2012
- Programa: Construnario Versión 3.51
- Fecha de los precios: 29/09/2016
- Divisa: EUR
- Código: orkli-s-coop (07/03/2022)

**C1017ORK-11403** m2 SRPL-20 calef. p/suelo radiante c/colectores de poliamida, sin regulación
Sistema SRPL-20 de calefacción por suelo radiante ORKLI, con colectores de poliamida, sin regulación, compuesto por: - Panel multicapa termoreflector SRTR5 con aislamiento térmico y acústico. - Carril de sujeción. - Tubo multicapa SRTM20-200 PERT-AL-PERT de 20 mm con certificado AENOR cumpliendo norma UNE 53960EX y UNE-EN ISO 15875. - Equipo de distribución poliamida66 con 30% FV de 5 vías y conexiones 1" (5590552M) con válvulas de corte y armario de 540 x 512 x 105mm (equipo de distribución no incluido). - Incluye conexión, codos y pequeño material de instalación. - Todo el conjunto instalado y funcionando.

| Código | Ud | Descripción | Rendimiento |
|---|---|---|---|
| SRTR5 | u | Panel multicapa termoreflector SRTR5 de e'=5 mm y Rt'=0,75 m2K/W (material) | 1.000 |
| SRCAR20-L | u | Carril de sujeción Ø20 mm (material) | 0.800 |
| SRTM20-200 | u | Tubo multicapa PERT-AL-PERT Ø20 y e'=2 mm. Rollo 200 m. (material) | 5.000 |
| 1006090ORK | u | Armarios y marcos metálicos para empotrar - 540 x 510 mm. (material) | 0.010 |
| SRADIT | kg | Aditivo superplastificante para mortero. - Según norma UNE EN 934-2. - Densidad (20ºC) 1,15 kg/l. - Valor pH 8. (material) | 0.100 |
| E-13670 | u | Conexión para tubo multicapa. M24x1,5Ø20x2 (material) | 0.050 |
| SRGUIA20 | u | Codo guía para tubo de Ø20 mm (material) | 0.050 |
| SRJUNT-R | u | Junta de dilatación NPPED. - Espesor: 10 mm. - Espesor de base: 30mm. - Altura:130 mm. (material) | 0.010 |
| MOC-004 | h | Oficial 1ª calefactor (mano de obra) | 0.320 |
| MOC-103 | h | Ayudante calefactor (mano de obra) | 0.320 |

## Recursos

**SRTR5** u Panel multicapa termoreflector SRTR5 de e'=5 mm y Rt'=0,75 m2K/W
Panel multicapa termoreflector SRTR5 de marca ORKLI con aislamiento térmico y acústico, compuesto por: - 1 film PE grueso cuadriculado. - 4 espumas PE. - 2 láminas reflectoras intermedias. - 2 láminas metálizadas con malla de refuerzo. - sistema de sujeción del Tubo mediante carriles. - Resistencia térmica: R'=0,75 m2K/W. - Conductividad: U'=1,33 W/m2K. - Peso/m2: 500 g/m2. - Anchura 1,60m. - Espesor base'=5mm. - Paso de cuadrículas de 50 mm. - Resistencia a la compresión (ITF LYON): 20 kPa (2000 kg/m2). - Espesor bajo compresión: 2,8 mm (44%). - Resistencia a la tracción (NF EN ISO13934-1): - Longitudinal > 550 N. - Transversal > 300 N. - Resistencia al rasgado (NF EN ISO13937-2) : - Longitudinal > 60 N. - Transversal >25 N. - Atenuación acústica la impacto (DIN EN ISO 140-8:1998) : ÄLw'=22 db.

**SRCAR20-L** u Carril de sujeción Ø20 mm
Carril de sujeción para panel multicapa para tubo de Ø20 mm.

**SRTM20-200** u Tubo multicapa PERT-AL-PERT Ø20 y e'=2 mm. Rollo 200 m
Tubo multicapa SRTM20-200 PERT-AL-PERT. - Dos capas de polietileno (PE-RT) y una de aluminio, de 20 mm de diámetro exterior y 2 mm de espesor de pared. - Conductividad térmica de 0,40 W/mK. - Con certificado AENOR cumpliendo norma UNE 53960EX y UNE-EN ISO 15875.

**1006090ORK** u Armarios y marcos metálicos para empotrar - 540 x 510 mm
Armario y marco metálico para empotrar. - Tapa regulable entre un fondo de 110 y 150mm. - Puerta con cerradura incorporada. - Color blanco (RAL 9010), con tratamiento anticorrosión. - Regulación de altura del colector dentro del armario. - Dimensiones 540 x 510 mm.

**E-13670** u Conexión para tubo multicapa. M24x1,5Ø20x2
Conexión macho ORKLI para tubo multicapa. - Incluye casquillo, junta tórica, anilla y racord. - M24x1,5Ø20x2.
