# Panel liso SREPU30-LP de mousse de poliuretano c/film multicapa, e'= 30 mm y Rt'=1,3 m2K/W

- Propiedad del archivo: CONSTRUNARIO
- Formato: FIEBDC-3/2012
- Programa: Construnario Versión 3.51
- Fecha de los precios: 29/09/2016
- Divisa: EUR

**SREPU30-LP** u Panel liso SREPU30-LP de mousse de poliuretano c/film multicapa, e'= 30 mm y Rt'=1,3 m2K/W
Panel liso SREPU30-LP de marca ORKLI. - aislamiento térmico y acústico de mousse de poliuretano. - sistema de machihembrado para posibilitar la unión entre placas. - Recubierto con un film multicapa de gramaje>200 g/m2. - Resistencia térmica: R'=1,3 m2K/W. - Espesor: e'=30 mm. - Dimensión total de la placa: 1200x1000 mm. - Dimensión útil de la placa: 1190x990 mm. - Conductividad térmica: U'= 0,023 W/(mK). - Densidad: 31 kg/m3. - Presión de compresión de 180 kPa a una deformación del 10%. - Cuadrícula de múltiplos de 10 cm en la cara superior. - Certificaciones: Marcado CE conforme a la norma NF EN 13165 y certificación ACERMI nº11/121/684.
