# Panel con tetones SRPAN58-30 con film de poliestireno, e'=58 mm y Rt'= 1,7 m2K/W

- Propiedad del archivo: CONSTRUNARIO
- Formato: FIEBDC-3/2012
- Programa: Construnario Versión 3.51
- Fecha de los precios: 29/09/2016
- Divisa: EUR

**SRPAN58-30** u Panel con tetones SRPAN58-30 con film de poliestireno, e'=58 mm y Rt'= 1,7 m2K/W
Panel SRPAN58-30 de marca ORKLI con aislamiento térmico y acústico de EPS. - Tetones multidireccionales. - sistema de sujeción del Tubo a través de contrasalidas. - sistema de machihembrado para posibilitar la unión entre placas. - Recubierto con un film de poliestireno amarillo (pantone 1355c) de 150 µm. - Resistencia térmica: R'=1,7 m2K/W. - Superficie: 1,215 m2 (1350x900 mm). - Espesor base'=58mm. - Altura total '= 83 mm. - Densidad D'=30 kg/m3. - Paso de múltiplos de 75 mm. - Plancha válida para tubos desde 16 hasta 20 mm. - Con certificado AENOR cumpliendo norma UNE EN 1264.
