# Tubo PEX-A Ø16 y e'=1,8 mm. Rollo 200 m

- Propiedad del archivo: CONSTRUNARIO
- Formato: FIEBDC-3/2012
- Programa: Construnario Versión 3.51
- Fecha de los precios: 29/09/2016
- Divisa: EUR

**SRTBA16-200** u Tubo PEX-A Ø16 y e'=1,8 mm. Rollo 200 m.
Tubo SRTBA16 de polietileno reticulado de alta densidad (PEX-A). - Reticulación conforme al método peróxido. - Barrera EVOH antidifusión, de 16 mm de diámetro exterior y 1,8 mm de espesor de pared. - Con certificado AENOR cumpliendo normativa UNE-EN ISO 15875.
