# Tubo PEX-A Ø20 y e'=1,9 mm. Rollo 500 m

- Propiedad del archivo: CONSTRUNARIO
- Formato: FIEBDC-3/2012
- Programa: Construnario Versión 3.51
- Fecha de los precios: 29/09/2016
- Divisa: EUR

**SRTBA20-500** u Tubo PEX-A Ø20 y e'=1,9 mm. Rollo 500 m.
Tubo SRTBA20 de polietileno reticulado de alta densidad (PEX-A). - Reticulación conforme al método peróxido. - Barrera EVOH antidifusión, de 20 mm de diámetro exterior y 1,9 mm de espesor de pared. - Con certificado AENOR cumpliendo normativa UNE-EN ISO 15875.
