# Válvula de corte en latón para retorno con termómetro

- Propiedad del archivo: CONSTRUNARIO
- Formato: FIEBDC-3/2012
- Programa: Construnario Versión 3.51
- Fecha de los precios: 29/09/2016
- Divisa: EUR

**E-25233** u Válvula de corte en latón para retorno con termómetro
Válvula de corte en latón marca ORKLI para retorno. - Maneta color azul de 1" (macho-hembra). - Con termómetro incorporado.
