# Módulo intermedio p/equipo de distribución en poliamida66 c/válvula temostática (M30x1,5), rosca de vía: 3/4" Eurocono

- Propiedad del archivo: CONSTRUNARIO
- Formato: FIEBDC-3/2012
- Programa: Construnario Versión 3.51
- Fecha de los precios: 29/09/2016
- Divisa: EUR

**5140000HAORK** u Módulo intermedio p/equipo de distribución en poliamida66 c/válvula temostática (M30x1,5), rosca de vía: 3/4" Eurocono
Módulo intermedio para equipo de distribución en poliamida66 con 30% FV marca ORKLI. - Válvula termostática incorporada (M30x1,5) - Conexiones de 1" (514000HA). - Rosca de vía: 3/4" Eurocono. - Conexiones en latón.
