# Módulo final para equipo de distribución en poliamida66

- Propiedad del archivo: CONSTRUNARIO
- Formato: FIEBDC-3/2012
- Programa: Construnario Versión 3.51
- Fecha de los precios: 29/09/2016
- Divisa: EUR

**E-26796** u Módulo final para equipo de distribución en poliamida66
Módulo final para equipo de distribución en poliamida66 con 30% FV marca ORKLI. - Purgador automático. - Grifo de vaciado.
