# Conjunto de módulos inicial-final + válvula de corte con termómetro en poliamida66

- Propiedad del archivo: CONSTRUNARIO
- Formato: FIEBDC-3/2012
- Programa: Construnario Versión 3.51
- Fecha de los precios: 29/09/2016
- Divisa: EUR

**E-23145** u Conjunto de módulos inicial-final + válvula de corte con termómetro en poliamida66
Conjunto de módulos inicial-final + válvula de corte (termómetro incorporado) para equipo de distribución marca ORKLI: - Módulo inicial en poliamida66 con 30% FV. - Módulo final en poliamida66 con 30% FV con purgador automático y grifo de vaciado. - Válvula de corte en latón marca ORKLI para impulsión (maneta color rojo) de 1" (macho-hembra), con termómetro incorporado.
