# Equipos de distribución con regulador de caudal - 7 vías

- Propiedad del archivo: CONSTRUNARIO
- Formato: FIEBDC-3/2012
- Programa: Construnario Versión 3.51
- Fecha de los precios: 29/09/2016
- Divisa: EUR

| Código | Ud | Descripción |
|---|---|---|
| SM1007S | u | Equipos de distribución con regulador de caudal - 7 vías |
