# Grupo hidráulico en latón, conexiones 1" c/regulación a punto variable y bomba YONOS para RS25/7RKA

- Propiedad del archivo: CONSTRUNARIO
- Formato: FIEBDC-3/2012
- Programa: Construnario Versión 3.51
- Fecha de los precios: 29/09/2016
- Divisa: EUR

**SR2300** u Grupo hidráulico en latón, conexiones 1" c/regulación a punto variable y bomba YONOS para RS25/7RKA
Grupo hidráulico en latón ORKLI conexiones 1"(hembra) formado por: - 1 válvula mezcladora motorizada (punto variable). - 1 bomba YONOS PARA RS25/7RKA. - Válvulas de corte en ambos ramales con termómetro. - aislamiento de polipropileno. - soporte para sujeción a pared. - Distancia entre conexiones: 125mm. - Temperatura máxima de trabajo: 110ºC. - Presión máxima de trabajo: 6 bar.
