# Colector de distribución para dos equipos de bombeo

- Propiedad del archivo: CONSTRUNARIO
- Formato: FIEBDC-3/2012
- Programa: Construnario Versión 3.51
- Fecha de los precios: 29/09/2016
- Divisa: EUR

**V-03058** u Colector de distribución para dos equipos de bombeo
Colector de distribución ORKLI para el conexionado de dos grupos hidráulicos de suelo radiante/refrescante. - Célula de aislamiento de poliuretano de alta densidad. - Dimensiones del cuerpo principal: 60/60 mm. - Distancia entre-ejes de conexionado grupo hidráulico: 125 mm. - Distancia entre-ejes conexionado circuito principal: 200 mm. - Conexión del circuito principal: 1 1/2" hembra. - Conexión para los grupos hidráulicos: 1" macho.
