# Cuerpo valvular de mezcladora motorizada en latón de 3 vías, 1 1/2"

- Propiedad del archivo: CONSTRUNARIO
- Formato: FIEBDC-3/2012
- Programa: Construnario Versión 3.51
- Fecha de los precios: 29/09/2016
- Divisa: EUR

**E-19792** u Cuerpo valvular de mezcladora motorizada en latón de 3 vías, 1 1/2"
Cuerpo valvular de mezcladora motorizada en latón de 3 vías ORKLI, 1 1/2".
