# Termostato ambiente digital verano/invierno

- Propiedad del archivo: CONSTRUNARIO
- Formato: FIEBDC-3/2012
- Programa: Construnario Versión 3.51
- Fecha de los precios: 29/09/2016
- Divisa: EUR

**547001ORK** u Termostato ambiente digital verano/invierno
Termostato ambiente digital ORKLI. - Color blanco verano/invierno. - Rango de control de temperatura 5-35 ºC. - Pantalla con indicación de Temperatura ambiente y Temperatura fijada. - Resolución ajuste de temperatura: nominal 0,1ºC. - Histeresis regulable entre 0,4-1ºC. - Medidas: 73,4 x 73,4 x 37,1 mm. - Alimentación: dos pilas alcalinas (1,5V tipo LR6) (incluidas). - Incluye placa soporte posterior de cableado de medidas: 85,8 x 85,8 x 6,8 mm. - Indicación de batería baja.
