# Caja de conexiones serie SR de marca para conexión de cabezas termoeléctricas y bomba

- Propiedad del archivo: CONSTRUNARIO
- Formato: FIEBDC-3/2012
- Programa: Construnario Versión 3.51
- Fecha de los precios: 29/09/2016
- Divisa: EUR

**E-25228** u Caja de conexiones serie SR de marca para conexión de cabezas termoeléctricas y bomba
Caja de conexiones serie SR de marca ORKLI para conexión de cabezas termoeléctricas y bomba. - Número de conexiones al termostato: 6. - Número de conexiones a cabezales termoeléctricos: 12. - Alimentación: 230 V. - Consumo máx.: 50 W. - Grado de protección: IP 20. - Dimensiones: 74x40x300 mm.
