# Tapa para espacios públicos serie SR

- Propiedad del archivo: CONSTRUNARIO
- Formato: FIEBDC-3/2012
- Programa: Construnario Versión 3.51
- Fecha de los precios: 29/09/2016
- Divisa: EUR

**E-25601** u Tapa para espacios públicos serie SR
Tapa para espacios públicos para inhabilitación de función termostato.
