# Termostato de seguridad

- Propiedad del archivo: CONSTRUNARIO
- Formato: FIEBDC-3/2012
- Programa: Construnario Versión 3.51
- Fecha de los precios: 29/09/2016
- Divisa: EUR

**543461ORK** u Termostato de seguridad
Termostato de seguridad, de expansión de líquido y rearme manual. - Pre-ajuste de temperatura de limitación 60ºC. - Rango de temperatura de limitación: 40-70ºC. - Indice de protección: IP 40. - Conexión eléctrica 250 VAC. - Dimensiones: 46x44x72mm.
