# Válvula de presión diferencial en escuadra

- Propiedad del archivo: CONSTRUNARIO
- Formato: FIEBDC-3/2012
- Programa: Construnario Versión 3.51
- Fecha de los precios: 29/09/2016
- Divisa: EUR

**E-18604** u Válvula de presión diferencial en escuadra
Válvula de presión diferencial en escuadra en latón de marca ORKLI. - Conexiones 1" 1/4 macho.
