# Grapas para panel liso

- Propiedad del archivo: CONSTRUNARIO
- Formato: FIEBDC-3/2012
- Programa: Construnario Versión 3.51
- Fecha de los precios: 29/09/2016
- Divisa: EUR

**SRCLIP-L** u Grapas para panel liso
Grapa en polipropileno para panel liso para tubo de diámetro 16, 17, 18 y/o 20 mm.
