# Banda perimetral con faldón (h'=180 mm)

- Propiedad del archivo: CONSTRUNARIO
- Formato: FIEBDC-3/2012
- Programa: Construnario Versión 3.51
- Fecha de los precios: 29/09/2016
- Divisa: EUR

**SRBAN-4** u Banda perimetral con faldón (h'=180 mm)
Banda perimetral ORKLI de espuma de polietileno. - Espesor 7mm. - Altura 180mm. - Densidad 33 kg/m3. - Con faldón.
