# Film de polietileno

- Propiedad del archivo: CONSTRUNARIO
- Formato: FIEBDC-3/2012
- Programa: Construnario VersiĆ³n 3.51
- Fecha de los precios: 29/09/2016
- Divisa: EUR

**SRFILM** u Film de polietileno
Film de polietileno de 0.15 mm de espesor (G600) y 1 m de ancho.
