# Desbobinadora

- Propiedad del archivo: CONSTRUNARIO
- Formato: FIEBDC-3/2012
- Programa: Construnario VersiĆ³n 3.51
- Fecha de los precios: 29/09/2016
- Divisa: EUR

**SRDESB** u Desbobinadora
Desbobinadora para rollos de tubo de hasta 600 metros.
