# Tijeras cortatubo

- Propiedad del archivo: CONSTRUNARIO
- Formato: FIEBDC-3/2012
- Programa: Construnario Versión 3.51
- Fecha de los precios: 29/09/2016
- Divisa: EUR

**SRCUT** u Tijeras cortatubo
Tijeras cortatubo para tubos PEX-PP-PE de hasta 26 mm de diámetro.
