# Soporte metálico para colectores

- Propiedad del archivo: CONSTRUNARIO
- Formato: FIEBDC-3/2012
- Programa: Construnario Versión 3.51
- Fecha de los precios: 29/09/2016
- Divisa: EUR

**E-23149** u Soporte metálico para colectores
Soporte metálico para colectores provisto de uniones con tacos de goma. 2 unidades por bolsa.
