# Armarios para colectores, plástico - 515 x 275 x 88 mm

- Propiedad del archivo: CONSTRUNARIO
- Formato: FIEBDC-3/2012
- Programa: Construnario Versión 3.51
- Fecha de los precios: 29/09/2016
- Divisa: EUR

**E-18622** u Armarios para colectores, plástico - 515 x 275 x 88 mm.
Armario de plástico(color blanco) con soportes de fijación rápida para colectores. - Medidas: 515 x 275 x 88 mm.
