# Armarios y marcos metálicos con patas para empotrar - 990 x 525 mm

- Propiedad del archivo: CONSTRUNARIO
- Formato: FIEBDC-3/2012
- Programa: Construnario Versión 3.51
- Fecha de los precios: 29/09/2016
- Divisa: EUR

**1009150ORK** u Armarios y marcos metálicos con patas para empotrar - 990 x 525 mm.
Armario con patas y marco metálico para empotrar. - Patas regulables en altura entre 750-775mm. - Tapa regulable entre un fondo de 110 y 150mm. - Puerta con cerradura incorporada. - Color blanco (RAL 9010), con tratamiento anticorrosión. - Regulación de altura del colector dentro del armario. - Dimensiones 990 x 525 mm.
