# SOLAR PACK TERMOSIFÓN - 2 colectores + acumulador 320l

- Propiedad del archivo: CONSTRUNARIO
- Formato: FIEBDC-3/2012
- Programa: Construnario Versión 3.51
- Fecha de los precios: 29/09/2016
- Divisa: EUR

**SPT2320** u SOLAR PACK TERMOSIFÓN - 2 colectores + acumulador 320l.
Suministro y colocación de sistema solar PACK TERMOSIFÓN de ORKLI. - Peso 2 colectores + acumulador: 320 l: 225 kg. (vacío) / 555 kg. (lleno). - Presión máxima de trabajo: 8 bar (circuito sanitario) / 3,5 bar (circuito primario). - Capacidad del circuito primario (colector + acumulador): 30 l. - Líquido anticongelante incluido. - Estructura de sujeción de aluminio galvanizada incluida (válida tanto para superficie plana como para sobre tejado). - Homologación Solar Keymark (EN 12976). - Incluye kits hidráulicos y Válvulas de seguridad para su completa Instalación y conexión. Colector del termosifón: - Área total: 2.03 m2. - Área absorción: 1.81 m2. - Capacidad del absorbedor: 1,75 litros. - absorbedor aluminio con recubrimiento selectivo de titanio depositado al vacío. - Tubo de cobre con distribución tipo arpa, soldado mediante láser al absorbedor. - Dimensiones: 2.010 x 1.010 x 110 mm. - Peso: 38 kg. (sin líquido). - Vidrio solar templado con bajo contenido en Fe. Espesor '= 3,2 mm. - Bastidor: monocasco aluminio. - Marco: aluminio negro. - Coeficiente de absorción: 95% (+-2%). - Coeficiente de radiación: 5% (+-2%). - Factor de eficiencia: h0 '= 0,77 (para área de absorbedor). - Factor de pérdidas a1: 4,61 W/m2·K. (para área de absorbedor). - Factor de pérdidas a2: 0,012 W/m2·K2 (para área de absorbedor). - Tª de estancamiento: 186º C. - Presión máxima de trabajo: 10 bar. - Homologación Solar Keymark (EN 12975). Acumulador del termosifón: - Acumulador “doble camisa” fabricado en acero, con superficie interior vitrificada en el circuito sanitario. - aislamiento térmico mediante poliuretano ecológico de alta densidad. - protección catódica (ánodo de magnesio reemplazable) para minimizar la corrosión y deposiciones internas. - Dimensiones:2.110 x 580 mm. - Peso (vacío): 112 kg. - Capacidad doble camisa: 25,8 l. - Superficie de intercambio en la doble camisa: 1,79 m2.
