# Estructura pared

- Propiedad del archivo: CONSTRUNARIO
- Formato: FIEBDC-3/2012
- Programa: Construnario VersiĆ³n 3.51
- Fecha de los precios: 29/09/2016
- Divisa: EUR

| Código | Ud | Descripción |
|---|---|---|
| V-00396 | u | Estructura pared |
