# Estructura para colector plano

- Propiedad del archivo: CONSTRUNARIO
- Formato: FIEBDC-3/2012
- Programa: Construnario Versión 3.51
- Fecha de los precios: 29/09/2016
- Divisa: EUR

**V-04218** u Estructura para colector plano
Estructura de sujeción de acero galvanizado. - Apta para Instalación sobre superficie plana o sobre tejado. - Válida para sujetar 1 o 2 colectores solares (en posición vertical).
