# Kit universal para conexión acumulador solar-fuente convencional de acs

- Propiedad del archivo: CONSTRUNARIO
- Formato: FIEBDC-3/2012
- Programa: Construnario Versión 3.51
- Fecha de los precios: 29/09/2016
- Divisa: EUR

**C1017ORK-223** Kit universal para conexión acumulador solar-fuente convencional de acs
Kit universal para conexión acumulador solar-fuente convencional de acs Es un conjunto de conexión a los equipos auxiliares de calentamiento de agua sanitaria que se instalan entre el acumulador solar y esta fuente de energía de apoyo, normalmente una caldera instantánea, un calentador o un termo eléctrico. Incorpora una válvula de 3 vías, que decide si el agua proveniente del acumulador solar debe pasar por la fuente de apoyo o puede ser directamente llevada a consumo; y una válvula mezcladora que regula la temperatura de salida de agua caliente sanitaria del sistema solar + apoyo convencional.
