# Kit universal para conexión acumulador solar-fuente convencional de acs

- Propiedad del archivo: CONSTRUNARIO
- Formato: FIEBDC-3/2012
- Programa: Construnario Versión 3.51
- Fecha de los precios: 29/09/2016
- Divisa: EUR

**ORKS40000001** u Kit universal para conexión acumulador solar-fuente convencional de acs
Kit universal para conexión acumulador solar-fuente convencional de acs. - Material valvulería: latón según norma EN12165. - Material juntas de cierre: EPDM. - Conexiones: ½” o tubería de cobre 15mm. - Temperatura máxima de trabajo 90ºC. - Presión máxima de trabajo: 10bar. - Tarado de válvula 3 vías/temperatura de desvío: 48ºC. - Tolerancia temperatura de desvío: +-2ºC. - Rango de regulación de mezcladora termostática: 30-60ºC. - Tarado de temperatura de salida mezcladora: 45ºC. - Componentes aptos para su uso con agua sanitaria.
