# Vaso de expansión 80 litros

- Propiedad del archivo: CONSTRUNARIO
- Formato: FIEBDC-3/2012
- Programa: Construnario Versión 3.51
- Fecha de los precios: 29/09/2016
- Divisa: EUR

**ORKE-24893** u Vaso de expansión 80 litros
Vaso de expansión 80 litros. - Temperatura máxima de trabajo 130ºC. - Apto para trabajar con mezcla agua/glicol. - Conexión 1"M.
