# Conexión 3/4" H, para vaso de expansión

- Propiedad del archivo: CONSTRUNARIO
- Formato: FIEBDC-3/2012
- Programa: Construnario Versión 3.51
- Fecha de los precios: 29/09/2016
- Divisa: EUR

**ORKE-23051** u Conexión 3/4" H, para vaso de expansión
Conexión 3/4" H, para vaso de expansión. - Incluye: Placa de fijación a pared, racord de 3 piezas, tubo flexible, tacos, tirafondos.
